# FIN
Leistungsbeschreibung (GAEB DA XML 3.1, DA81)
Projekt: 2025-N1
Währung: EUR
Vergabeart: Öffentliche Ausschreibung
Eröffnung: 25.03.2026 11:00:00
Ende der Zuschlagsfrist: 24.04.2026
Abgabeort: https://vergabemarktplatz.brandenburg.de/; VMPSatellite/notice/CXP9YZYH55X;
Ausführungsbeginn: 23.11.2026
Ausführungsende: 11.12.2026
Erstellt mit: GXML Toolbox V3.1 R20080128, ORCA AVA Professional Edition 16.00.000.04, 24.02.2026

## 22 Bauschlussreinigung

*Hinweis: Leistungsumfang Bauschlussreinigung*
Die Bieter sind aufgefordert, ein Angebot für die Bauschlussreinigung des Bauvorhabens: Neubau Mehrfamilienhaus, Leipziger Straße, Finsterwalde abzugeben.
Die in diesem Leistungsverzeichnis beschriebenen Leistungen umfassen

- ca.2.250m² Bodenflächen
- ca. 1.800 m² Wandflächen
- ca. 40 m² Deckenflächen
- Reinigung diverser Einbauteile von 20 WE

in allen Geschossen.

*Hinweis: Baubeschreibung*
Allgemeine Angaben zum Bauvorhaben:
Bauvorhaben:
- Neubau Mehrfamilienhaus mit 20 Wohneinheiten
- Leipziger Straße 22/24, 03238 Finsterwalde
- Flur 14
- Flurstück 355 (ehemals vor Verschmelzung 207, 208)

Gebäudeklasse:
- Gebäudeklasse IV

Baukonstruktion:
- Massivbau mit WDVS-Fassade
- Tragende Außenwände Hochlochziegel / Stahlbeton, tragende Innenwände Stahlbeton
- Außenbauteile Untergeschoss WU-Beton (weiße Wanne)
- Nichttragende Innenwände Trockenbau
- Dachkonstruktion Stahlbeton
- Dachdeckung Steildachflächen Biberschwanzziegel, Dachdeckung Flachdachfläche Kiesdeckung und PV
- Vordereingang und Hintereingang als Pfosten-Riegel-Fassade / Alu-Vorhangfassade

Abmessungen:
- OK Attika First +15,10 m (122,20 m ü. NHN)
- OK Attika Traufe +11,40 m (118,50 m ü. NHN)
- Höhe der letzten Aufenthaltsebene: +10,70 m
- Lichte Geschosshöhe EG: 4,32 m
- Lichte Geschosshöhe RG: 2,62 m
- Lichte Geschosshöhe DG: von 0,90 m bis 3,48 m

Flächen:
- Grundstück: 717 m²
- BGF gesamt: 2.677 m²
- BRI gesamt: 8.187 m²
- NUF gesamt: 1.687 m²

Höhenlage:
- 0,00 = 107,10 m ü. NHN
Baugrundstück und städtebauliches Umfeld:
Das Baugrundstück ist eine ungewöhnliche Baulücke direkt zwischen zwei Straßen am nordwestlichen Rand des inneren Stadtkerns von Finsterwalde. Westlich des Grundstückes verläuft die Weststraße mit dem angrenzenden Areal des Sängerstadtgymnasiums, östlich die Leipziger Straße als Gemeindestraße, an der im Bereich des Grundstückes überwiegend Wohnhäuser anliegen. Im Norden und Süden wird das Grundstück von den Brandwänden der Nachbargebäude Leipziger Straße 20 und 26 begrenzt.
Die Leipziger Straße als Umgehungsstraße um den mittelalterlichen Innenstadtbereich von Finsterwalde schließt an das übergeordnete Straßennetz an. Auf dem Grundstück stand früher bereits ein Gebäude. Zuletzt wurde es als PKW-Parkplatz genutzt.
Planungsgrundlage:
Das Grundstück liegt im Sanierungsgebiet der Stadt Finsterwalde und im allgemeinen Geltungsbereich der Gestaltungssatzung Stadtkern Finsterwalde, jedoch außerhalb des Geltungsbereiches innerer Stadtkern.
Die Vorgaben der Gestaltungssatzung für den allgemeinen Geltungsbereich sind somit einzuhalten, sowie eine harmonische Einfügung in das Stadtbild und ein maßvoller Anschluss an die Nachbargebäude gemäß sect; 34 BauGB zu gewährleisten. Ein B-Plan liegt für das Grundstück nicht vor.

Erschließung und Infrastruktur:
Der zukünftige Haupteingang des Gebäudes liegt an der Leipziger Straße, an der Weststraße ist ein Nebeneingang geplant. Dienende Funktionen wie Briefkästen, Müllstandort und Fahrradstellplätze
sind dem Nebeneingang zugeordnet.
Eine Stellplatzsatzung gem. BbgBO sect; 87 liegt für Finsterwalde nicht vor. Der Nachweis von PKW oder
Fahrradstellplätzen ist demnach nicht erforderlich. Im Erdgeschoss direkt von der Weststraße aus zugänglich und angrenzend an das Foyer wird dennoch ein Abstellraum für Kinderwägen und ca. 22 Fahrräder vorgesehen, sowie einige Fahrrad-Stellplätze in den Außenanlagen. PKW-Stellplätze auf dem Grundstück sind nicht geplant.
Alle erforderlichen Medien sind im Straßenraum der Leipziger Straße anliegend. Die Hausanschlüsse befinden sich im Technikräumen im Untergeschoss.

*Hinweis: Angaben zur Kalkulation*
Hinweis zur Kalkulation:
Mit dem geschossweise parallelen Arbeiten anderer Gewerke ist für die Zwischenreinigungen zu rechnen. zur Bauendreinigung ist nicht mit weiteren Gewerken zu rechnen.
Unterlagen zur Kalkulation:
Folgende Unterlagen liegen der Ausschreibung bzw. dem Leistungsverzeichnis bei und sind im Rahmen der Kalkulation zu berücksichtigen:

1. Lagepläne

- 250228_FIN_AmtlLageplan_Projekteintrag

2. Planunterlagen Ausführungsplanung 1:50

- FIN_CKR_ARC_5_GR_UG_11_f  Grundriss Untergeschoss
- FIN_CKR_ARC_5_GR_00_12_f  Grundriss Erdgeschoss
- FIN_CKR_ARC_5_GR_01_10_f  Grundriss 1. Obergeschoss
- FIN_CKR_ARC_5_GR_02_09_f  Grundriss 2. Obergeschoss
- FIN_CKR_ARC_5_GR_01_09_f  Grundriss  Dachgeschoss

- FIN_CKR_ARC_5_SN_AA_07_f  Schnitt AA
- FIN_CKR_ARC_5_SN_B1_07_f  Schnitt B1
- FIN_CKR_ARC_5_SN_B2_07_f  Schnitt B2
- FIN_CKR_ARC_5_SN_CC_07_f  Schnitt CC

- FIN_CKR_ARC_5_AN_O_04_f  Ansicht Ost
- FIN_CKR_ARC_5_AN_W_05_f  Ansicht West

*Hinweis: Angaben zum Bauablauf*
Koordination mit anderen Gewerken / Firmen
Grundlage für den Bauablauf ist der aktuelle Bauzeitenplan, der durch die Bauleitung zur Verfügung gestellt wird.
Die ausgeschriebenen Leistungen zur Errichtung des Wohnhauses sollen durchgehend ohne Unterbrechung erfolgen. Ein mehrfaches Anrücken berechtigt nicht zu Mehrkosten.
Baustellendokumentation und Baubesprechungen:
- Der Auftragnehmer ist verpflichtet, Bautagesberichte (Rapporte) zu führen und dem Auftraggeber wöchentlich eine Durchschrift zu übergeben, es sei denn, dass dieser mit längeren Zeitabschnitten einverstanden ist. Die in den Bautagesberichten enthaltenen Angaben sind rein informativ und für den Auftraggeber nicht verbindlich. Mit der Übergabe der Bautagesberichte ist daher keine Anerkennung der Inhalte durch den Auftraggeber verbunden. Kosten-, Termin- und Qualitätsänderungen und etwaige sich daraus ergebende Forderungen sind außerhalb der Bautagesberichte gesondert schriftlich mit Begründung beim Auftraggeber anzumelden.
- Die Bautagesberichte (Rapporte) müssen Angaben enthalten über: Wetter, Temperaturen, Zahl und Qualifikation der auf der Baustelle beschäftigten Arbeitskräfte, Stundenaufwand, Zahl und Art der eingesetzten Großgeräte, den wesentlichen Baufortschritt, Art und Ort der ausgeführten Leistungen, Beginn und Ende von Leistungen größeren Umfangs, Unterbrechungen, Betonierungszeiten, Unfälle und andere Vorkommnisse, die für die Ausführung oder Abrechnung des Auftrages von Bedeutung sein können.
- Der Auftragnehmer und dessen genehmigte Nachunternehmer sind verpflichtet, Namenslisten über die auf der Baustelle täglich beschäftigten Arbeitnehmer zu führen und sicherzustellen, dass diese Listen auf Verlangen dem Auftraggeber und der Verfolgungsbehörde zur Einsicht vorgelegt werden können.
- Hat der Auftraggeber dem Auftragnehmer Stoffe oder Bauteile zur Verwendung für die Bauleistung übergeben, so ist der Verbrauch dieser Stoffe wöchentlich in einem Bericht nachzuweisen.
- Im Rahmen der Bauleitung hat der Auftragnehmer für eine laufende Dokumentation der Baustelle zu sorgen. Einmal monatlich ist auf Anforderung des Auftraggebers ein aktueller Bautenstandsbericht mit laufender Fotodokumentation dem Auftraggeber zur Verfügung zu stellen und hinsichtlich Terminüberschreitungen Aufholkonzepte zu übergeben.
- Durch den AN ist eine verantwortliche Fachbauleitung zu bestellen und einzutragen, Die Bauleitung vor Ort muss bevollmächtigt, qualifiziert und deutschsprachig sein.
- Es gilt eine Teilnahmepflicht an Baubesprechungen, die voraussichtlich einmal wöchentlich angesetzt werden. Je nach Projekterfordernis Können die Besprechungen von der Bauleitung in kürzeren oder längeren Abständen angesetzt werden.
Sicherheits- und Gesundheitskoordinator:
- Der Sicherheits- und Gesundheitskoordinator wird bauseits beauftragt.
- Die Angaben aus dem SiGe-Plan sind zu beachten.
- Durch den SiGeKo wird eine Baustellenordnung übergeben.
- Der Arbeitsschutz ist zu jeder Zeit zu berücksichtigen.
Entsorgung von Abfall nach DIN 18299:
Die Entsorgung von Abfall nach den Abschnitten 4.1.11 und 4.1.12 ATV DIN 18299 hat umgehend, spätestens täglich zum Abschluss der jeweiligen Arbeiten, zu erfolgen.
Alternativ zum Abfahren ist das Entsorgen in geeignete, nach Abstimmung mit der Bauleitung auf der Baustelle lagernde Abfalltransportbehälter des Auftragnehmers zulässig. Es obliegt in diesem Fall dem jeweiligen Auftragnehmer selbst dafür zu sorgen, dass keine Unbefugten Abfälle in diese Behälter füllen.

*Hinweis: Hinweise zur Ausführung*
Bei der Ausführung sind die nachfolgenden Hinweise zu beachten. Leistungen, die sich hieraus ergeben und im Leistungsverzeichnis nicht gesondert vermerkt sind, müssen in die Einheitspreise eingerechnet werden.

Die Reinigung ist kurzfristig und termingerecht vor der Abnahme der Bauleistungen durchzuführen. Dem AN ist bekannt, dass die termingerechte Ausführung der Reinigungsleistungen sehr hohe Bedeutung bekommt, da die Schlussabnahme - und somit die termingerechte Gesamtfertigstellung der Baumaßnahme - in wesentlichem Maß von der Rechtzeitigkeit und der Qualität der Leistungserbringung des AN abhängt.

Vorbereitung und Planung

Der AN übernimmt im Rahmen seiner Arbeitsvorbereitung unaufgefordert und eigenverantwortlich folgende Leistungen:
- Der AN hat die örtlichen Verhältnisse daraufhin zu prüfen, ob sie für die Durchführung seiner Leistung geeignet sind. Er hat dem AG Bedenken gegen die vorgeschriebene Art der Ausführung unverzüglich mitzuteilen.
- Insbesondere beim Einsatz säurehaltiger Reinigungsmittel ist vom AN vor Reinigungsbeginn abzuklären, ob Edelstahlbauteile/- beschläge oder - einrichtungen verbaut sind, und ggf. wie deren Widerstandsfähigkeit gegen Korrosion bei Kontakt mit säurehaltigen Reinigungsmitteln oder deren Dämpfen geartet ist.
- Vor Arbeitsaufnahme sind die zu reinigenden Flächen und Bauteile vom AN auf Beschädigung oder auf herkömmliche Art nicht zu beseitigende Verunreinigungen zu untersuchen. Beanstandungen sind dem Auftraggeber unverzüglich mitzuteilen.
- Das Beseitigen von Rückständen, die von anderen Gewerken in unüblicher Weise hinterlassen worden sind und eine Besondere Leistung darstellen können, ist der Bauüberwachung unverzüglich und möglichst vor Ausführung der Leistung anzuzeigen.
- Einholen von Pflegehinweisen aller vorgefundenen Materialien, insbesondere Hinweisen zum Schutz / Erhalt der Rutschhemmung bei Böden.
- Erstellung eines Reinigungsplans mit allen durchzuführenden Arbeiten und Leistungen, raum- oder geschossweise, als Checkliste zur Abarbeitung.
- Reiniguns-, Pflege- und Behandlungsmittel, die feuergefährliche oder gesundheitsschädigende Bestandteile enthalten, sind entsprechend ihrer
Eigenart und unter Beücksichtigung der einschlägigen Vorschriften und Verordnungen zu lagern und zu verarbeiten.

Ausführung

Im Zuge der Bauendreinigung sind besenrein übergebene Gebäude / Anlagen staubfrei, schlierenfrei, wasserfleckenfrei zu reinigen. Auf allen Bauteilen sind
Markierungen, Etiketten, Schutzfolien, Flecken u.ä. zu entfernen. Die Reinigung und Behandlung von Oberflächen erfolgt mit auf die Oberfläche abgestimmten Pflegemittel.

Vom AG werden folgende Qualitätsanforderungen gestellt:
- staubfrei
- schlierenfrei
- fleckenfrei

Grundsätzlich verpflichtet sich der AN nur Reinigungsmittel zu verwenden, die keine Rückstände hinterlassen oder zu Schäden auf den Materialoberflächen führen. Alle Pflege- und Reinigungsanleitungen der vorhandenen Baustoffe und
Bauprodukte sind zu beachten. Der Einsatz fungizider Reinigungsmittel ist ebenso untersagt, wie der Einsatz von Pflege- oder Nachbehandlungsmitteln, die die Rutschhemmung herabsetzt oder eine schmierende Oberflächenwirkung besitzt. Beschilderungen, Schellen, Armaturen und Beschläge sind Bestandteil der Bauendreinigung, sie sind in einen optisch einwandfreien Zustand zu versetzen. Bei Feststellung von Schäden, die vor Arbeitsaufnahme, während oder nach der Reinigung sichtbar weden, ist der AG unverzüglich zu benachrichten. Soweit erforderlich, sind vom AN lastverteilende Unterlagen zu verwenden (z. B. beim Besteigen von Fensterbänken, Heizkörperabdeckungen oder beim Einsatz von Hubsteigern oder Anlehnleitern). Über die Art des Schutzes hat sich der AN rechtzeitig vor Ausführungsbeginn mit der örtlichen Bauüberwachung
abzustimmen.

Zusätzliche Anforderungen
Generelle Glasflächen (Fassaden, Türen, Fenster etc.)

Sachgemäße Reinigung einschl. Abledern. Farbreste und starke Verschmutzungen sind ohne Verwendung mechanischer Mittel (Spachtel, Stahlwolle o.ä.) abzulösen. Glasflächen an Fassaden sind bei grober Verschmutzung mit einem Spezialglashobel zu bearbeiten, wobei dieser so einzusetzen ist, dass ein Verkratzen und sonstige Kratzspuren in jeder Form auszuschließen sind. Beim Reinigen von Fenstern und Fassaden ist im besonderen darauf zu achten, dass Dichtungen und Versiegelungen nicht beschädigt werden. Schutzkennzeichnungen sind zu entfernen. Der Einsatz spezieller Glasreinigern und ein zusätzliches streifenfreies Nachreiben ist erforderlich.

Holzbauteile und Holzoberflächen

Bauelemente aus Holz wie Türen, Böden und ähnliches. sind mit besonderer Sorgfalt zu reinigen und es ist im besonderen darauf zu achten, dass keinerlei Wasserflecken zurückbleiben.

Kunststoffoberflächen

Kunststoffbeschichtete Flächen sind unter Zusatz antistatischer Mittel feucht zu reinigen.

Sanitärräume

Toiletten, Bade- und Waschräume einschl. der Einrichtungsgegenstände sind mit desinfizierenden Mitteln zu reinigen. Die Reinigung von Bädern mit sanitären Einrichtungsgegenständen beinhaltet das Entfernen sämtlicher Aufkleber und Etiketten sowie das Nachtrocknen durch Wischen in einem zweiten Arbeitsgang.
Sanitärporzellan ist gründlich nass zu reinigen. Armaturen sind zu polieren.

### Titel 01 Baustelleneinrichtung

*Hinweis: Vortext Baustelleneinrichtung*
Die Flächen für die Baustelleneinrichtung und Lagerflächen im Außenbereich sind auf dem Gehweg der Weststraße vorgesehen und aufgrund der Grundstückslage zwischen den Nachbarbebauungen und den zwei Straßen begrenzt. Lagerflächen im Keller sind möglich, jedoch vorher mit der Bauleitung abzustimmen.

Die Zufahrt zur Baustelle für Schwerlastverkehr erfolgt von Norden aus. Parkplätze auf der Baustelle sind je nach erforderlicher Lagerfläche nur begrenzt oder gar nicht verfügbar.

Anlieferungen und ggf. erf. Straßensperrungen sind mit der Bauleitung abzustimmen. Es ist ebenfalls davon auszugehen, dass bauseits keine Hebezeuge zur Verfügung stehen.
Die Baustelleneinrichtung wurde mit der Stadt vorabgestimmt und genehmigt. Eine Beweissicherung und Pflasterprotokoll des anliegenden Straßenraumes, sowie eine Beweissicherung der Nachbarhäuser wurden vorab erstellt. Die vorhandenen Straßenlaternen und der
vorhandene Verkehrsspiegel wurden vorab bauseits rückgebaut. Die angrenzenden Gehwegbeläge wurden bauseits aufgenommen. Die Anschlüsse und Unterverteilungen für Bauwasser und Baustrom wurden bauseits angeschlossen und eingerichtet.
Der Meterriss erfolgt durch den Rohbauer.

Lagerflächen innerhalb des Gebäudes müssen mit der Bauleitung abgestimmt werden und im Vorhinein angekündigt sein, diese sind jedoch nicht abschließbar.

Vor Ausführungsbeginn hat der Auftragnehmer mit dem Auftraggeber festzulegen, wo das zu verwendende Material auf der Baustelle gelagert werden kann, um gegenseitige Störungen der am Bau beteiligten Handwerker während der Bauausführung zu vermeiden.

**01.01 Baustelleneinrichtung**
Baustelleneinrichtung und -räumung: Geräte, Werkzeuge
und sonstige Betriebsmittel, die zur Durchführung der
Arbeiten erforderlich sind, auf die Baustelle bringen
und aufbauen. Vorhaltekosten der Baustelleneinrichtung
sowie der benötigten Maschinen sind in dieser Position
einzurechnen. Nach Abschluss der Arbeiten sind alle
Geräte, Werkzeuge und sonstige Betriebsmittel und
Werkstoffreste wieder abzubauen bzw. abzufahren / zu
entsorgen.

Die Baustelleneinrichtung des AN beinhaltet außerdem folgende Leistungen:

- Abstimmen und Fortführen des Bauablaufplans auf Grundlage des Entwurfs der Bauleitung.
- Herstellen & Vorhalten der notwendigen Arbeitsplatzbeleuchtung für die eigenen Baumaßnahmen.
- Organisation der Materialtransporte innerhalb des Gebäudes und auf die jeweiligen Etagen. Erforderliche Hilfsmittel sind vom AN einzukalkulieren. Ein Kran oder Aufzug stehen nicht zur Verfügung.
- Ausdrucken und Vorhalten aller notwendigen Planunterlagen. Die Planunterlagen werden dem Auftragnehmer ausschließlich über einen digitalen Planserver zur Verfügung gestellt, die Baufirma ist für das Vorhalten der aktuellen Planunterlagen auf der Baustelle / Büro des Poliers verantwortlich.

Bauseits wird die Baustellenzufahrt hergerichtet und befestigt und es werden ein Bauzaun um die gesamte Baustelle, ein Sanitärcontainer sowie der Bauwasser- und Baustromanschluss einschl. erf. ELT-Verteilern und die Beleuchtung der Treppenhäuser gestellt.
Diese Leistungen sind nicht vom AN einzukalkulieren.

Die Einsatzzeit orientiert sich gemäß Bauablaufplan unteranderem an den Fremdgewerken Maler, Fliesenleger, Bodenleger, ELT- und Sanitär. Ein mehrfaches An- und Abrücken berechtigt nicht zu Mehrkosten.

Vorhaltezeit: Gesamter Leistungszeitraum Bauschlussreinigung
Menge: 1,000 Psch

**01.02 Gerüst für Bauschlussreinigung**
Fahrbares Standgerüst, als Systemgerüst aufbauen, umsetzen und abbauen zur Erbringung eigener Leistungen.

Höhe oberste Arbeitslage: bis 4,76 m
Grundfläche Arbeitslage: 2 m²
Lastklasse: 3 (bis 2 kN/m²)

Standorte:
DG:  Treppenpodest zu DG (siehe Schnitte, max. h = 4760 mm ü. OKFF)
EG: Decke über Foyer (h = 4320 mm ü. OKFF)
Treppenhäuser 2.OG-DG

Verwendungszweck: Zum Reinigen von sichtigen Stahlbetonwandflächen  in den öffentlichen Bereichen des EG und Treppenhauses zum DG.

Gerüst nur für Bauschlussreinigung erforderlich. Zwischenreinigungen kommen ohne Gerüst aus.
Menge: 1,000 St

### Titel 02 Reinigungsarbeiten

#### Untertitel 02.01 Grobreinigung

**02.01.01 Baugrobreinigung**
Grobreinigung, innen

Grobreinigung von Flächen im Gebäudeinnenbereich,
Ausführung nur nach Aufforderung durch den AG.
Abrechnung nach m2 NGF.

Leistungsbestandteile:
- Einsammeln von Verpackungsmaterialien, Essensresten,
Lebensmittelverpackungen, Bauschutt etc.
- Kalkulation und Abrechnung Abfallentsorgung in
gesonderter Position
- Bodenflächen besenrein
- Entfernen von Blättern o.ä. auf Freisitzen
Menge: 2168,000 m²

**02.01.02 Zwischenreinigung**
wie Vorposition, jedoch

Bauzwischenreinigung während Bauphase, Abruf nach Erfordernis durch Bauleitung
Menge: 2168,000 m²

**02.01.03 Baugrobreinigung Außenanlage**
Leistungsbestandteile:
- Einsammeln von Verpackungsmaterialien, Essensresten,
Lebensmittelverpackungen, Bauschutt etc.
- Kalkulation und Abrechnung Abfallentsorgung in
gesonderter Position
- Bodenflächen besenrein
- Entfernen von Blättern o.ä.
- Reinigung von Rinnen von losen Verschmutzungen
Menge: 250,000 m²

**02.01.04 Entsorgung Baumischabfall**
Gesammelten oder in Haufwerken gelagerten Baumischabfall abfahren und entsorgen.

Baumischabfall nicht schadstoffbelastet,
aus Baugrobreinigung, aus bauseits gelagerten Haufwerken oder bauseits gelagerten Behältern mit LKW des AN transportieren und entsorgen.
Es ist mit Transportwegen auf dem Grundstück von bis zu 30m zu rechnen und einzukalkulieren.

Der Transportweg auf dem Grundstück und zur Entsorgungsstelle wird nicht gesondert vergütet.

Einschließlich abfallrechtlicher Nachweisführung (inkl. baustellenbezogener Lieferscheine, Wiegescheine etc.)
Menge: 4,000 m³

**02.01.05 Entsorgung Estrichschutz**
Schutzabdeckung des Sichtestriches schadlos Aufnehmen und Entsorgen des Sichtestrichschutzes inkl. Entsorgung aller Klebebänder und ähnlichem.

Ausführung:
PE-Folie und darauf liegenden OSB-Platten, vollflächig und lückenlos. Fugen und Ränder verkleben und gegen Verrutschen sichern. Einschl. Anschlüsse an Stützen, Ränder, Aussparungen.

Untergrund: Sichtestrich mit Versiegelung
Ausführungsort: Foyer und Erschließungsbereiche (EG - HP - 1.OG - 2.OG - DG)
Dicke Platten: 15 mm
Dicke PE-Folie: 0,2 mm
Vorhaltung: bis zum Abschluss des gesamten Innenausbaus
Menge: 251,000 m²

#### Untertitel 02.02 Bodenflächen

**02.02.01 Boden Kellergeschoss absaugen und wischen**
Fußboden im Kellergeschosse im Rahmen der Bauschlussreinigung
vollständig absaugen.

- Fußboden raumweise gründlich absaugen
- aufgenommenes Material fachgerecht entsorgen.
- einschl. aller Nischen, Türbereiche, Bereich unter Treppen usw.
- eine Ausführung der Arbeiten auch in Teilabschnitten, je nach Freigabe/ Abstimmung mit der Bauleitung

zusätzlich Flächen nachfolgend mit geeignetem Pflegemittel feucht reinigen, Flecken, Klebereste usw. vollständig entfernen, ggf. gesamte Fläche
durch mehrere Wischgänge reinigen

Untergrund: Betonsohle, staubbindend gestrichen
Ort: KG, gesamtes Geschoss
Menge: 321,150 m²

**02.02.02 Estrichboden absaugen und wischen**
wie Vorpostion, jedoch

zusätzlich Flächen nachfolgend mit geeignetem Pflegemittel feucht reinigen, Flecken, Klebereste usw. vollständig entfernen, ggf. gesamte Fläche
durch mehrere Wischgänge reinigen

Untergrund: Sichtiger Zementestrich mit staubbindendem Anstrich behandelt.

Ort: Öffentliche Bereiche (Treppenhäuser, Foyer, KiWa-Raum)
Menge: 263,600 m²

**02.02.03 Erneutes Reinigen Estrichboden**
wie Vorposition, jedoch

erneutes reinigen der selben Flächen
Menge: 263,600 m²

**02.02.04 Treppenläufe absaugen und wischen**
wie Vorposition, jedoch

Treppenläufe
Ermittlung Fläche inkl. Setzstufe

Untergrund: Betontreppen
Ort: Treppenhäuser
Menge: 62,750 m²

**02.02.05 Parkettboden absaugen und wischen**
wie Vorposition, jedoch

Untergrund: Hochkantlamellenparkett Eiche geölt

Ort: Wohnungen
Menge: 1380,000 m²

**02.02.06 Sockelleisten absaugen und wischen**
wie Vorposition, jedoch

Untergrund: Sockelleiste Holz
Menge: 1175,000 m

**02.02.07 Fliesenboden absaugen und wischen**
wie Vorposition, jedoch

Untergrund: Feinsteinzeugfliesen

Ort: Bäder Wohnungen
Menge: 98,000 m²

**02.02.08 Terrassen absaugen und wischen**
wie Vorposition, jedoch

Absaugen und Wischen von Terrassenflächen

Untergrund: Betonwerksteinplatte
Ort: Loggien Wohnungen
Menge: 100,000 m²

**02.02.09 Fensterbretter Innen absaugen und wischen**
wie Vorposition, jedoch

Untergrund: Fensterbrett aus Holzwerkstoff
Ort: Wohnungen
Menge: 13,500 m²

**02.02.10 Fensterbretter außen**
wie Vorposition, jedoch

Fensterbretter und Brüstungsabdeckungenn außen

Untergrund: Stahl feuerverzinkt, pulverbeschichtet
Menge: 34,200 m²

**02.02.12 Sauberlaufmatte absaugen**
- neu verlegten Sauberlaufmatten gründlich absaugen
- aufgenommenes Material fachgerecht entsorgen.

Ort: Foyer, KiWa-Raum
Menge: 4,500 m²

#### Untertitel 02.03 Wandflächen

**02.03.01 Klinkerwand absaugen**
Sichtige Klinkerwand absaugen, hierzu

- lose Partikel, Reststoffe, Abfälle absammeln
- Wand gründlich absaugen
- aufgenommenes Material fachgerecht entsorgen.
- einschl. aller Nischen, Türbereiche usw.

Arbeitshöhe: 4,32m

Untergrund: Gemauerte Ziegelwand
Ort: Wand Zwischen Foyer und KiWa-Raum
Menge: 116,000 m²

**02.03.02 Stahlbetonwände reinigen und wischen**
Lose Verschmutzungen mechanisch entfernen
Flächen mit geeignetem Pflegemittel feucht reinigen, Flecken, Klebereste, Ölreste, Wasserflecken usw. vollständig entfernen, ggf. gesamte Fläche
durch mehrere Wischgänge reinigen

Eine Nutzung von Hochdruckreinigern ist ausgeschlossen.

Untergrund: Sichtige Stahlbetonwand

Ort: Treppenhäuser, Foyer, KiWa-Raum
Menge: 566,500 m²

**02.03.03 Fliesenwandbelag absaugen und wischen**
Fliesenwandbeläge absaugen und feucht wischen

- lose Partikel, Reststoffe, Abfälle absammeln
- Wandbelag raumweise gründlich absaugen
- aufgenommenes Material fachgerecht entsorgen.

Flächen mit geeignetem Pflegemittel feucht reinigen, Flecken, Klebereste, Ölreste, Wasserflecken usw. vollständig entfernen, ggf. gesamte Fläche
durch mehrere Wischgänge reinigen
inkl. Entfernung aller Zementschleier
inkl. Reinigung von Sockelfliesen

Untergrund: Feinsteinzeug

Ort: Bäder Wohnungen
Menge: 191,000 m²

**02.03.04 Streckmetallwand absaugen und wischen**
wie Vorposition, jedoch

Abkofferung Streckmetall

Untergrund: Streckmetall, pulverbeschichtet
Ort: KiWa-Raum
AH: 4,32m
Menge: 18,000 m²

**02.03.05 Treppengeländer absaugen und wischen**
Wie Vorposition, jedoch

Treppengeländer inkl. Treppenhandlauf

Untergrund Treppengeländer: Stahlrahmenkonstruktion pulverbeschichtet mit Streckmetallfüllung
Handlauf: Eiche geölt

Höhe: ca. 117cm zuzüglich Handlauf
Menge: 42,000 m²

**02.03.06 Glasflächen absaugen und wischen**
wie Vorposition, jedoch

streifenfreie Reinigung von Glasflächen (Fenster in separater Position).

Untergrund: Glaswand, Glastür, Spiegel

Ort: Bäder, Dachgeschosswohnung 2401
Menge: 114,300 m²

**02.03.07 Wie Vorposition, jedoch Tore- und Zäune in Außenanlagen**
Menge: 10,000 m²

**02.03.08 Fenster absaugen und wischen**
wie Vorposition, jedoch

Fenster beidseitig reinigen inkl. Rahmenund Edelstahlbeschlägen

inkl. Entfernen von Schutzfolien und Etiketten

alle Fenster sind öffenbar und ohne Leitern erreichbar

Untergrund: Fensterglas, Fensterrahmen außen: Aluminium pulverbeschichtet, Fensterrahmen Innen: Kunststoff
Menge: 441,000 m²

**02.03.09 Fenster KiWa-Raum absaugen und wischen**
Wie Vorposition, jedoch

Fenster KiWa-Raum
nur mit Leiter erreichbar, mit Festelement von außen zu reinigen.

Arbeitshöhe: 4,32m
Menge: 6,000 m²

**02.03.10 Pfosten-Riegelfassade absaugen und wischen**
wie Vorposition, jedoch

Beidseitiges Reinigen einer Pfostenriegelfassade
inkl. Reinigen von Beschlägen

Untergrund: Glasflächen, Rahmen: Aluminium pulverbeschichtet, Beschläge: Bronze
Arbeitshöhe: 4,32m

Ort: Foyer, KiWa-Raum, Innen und Außen
Menge: 40,000 m²

**02.03.11 Metallfassade**
Wie Vorposition,

jedoch einseitiges Reinigen.
Untergrund: Metallfassade, Aluminiumpaneele mit pulverbeschichtung

inkl. aller Einbauten (Briefkastenanlage, Klingelanlage)

Arbeitshöhe: 4,32m
Ort: Eingang Weststraße
Menge: 12,700 m²

**02.03.12 Türen absaugen und wischen**
Wie Vorposition, jedoch

Reinigen von Türen inkl. komplette Elementereinigung
(sichtbare Blendrahmen, Türblatt, Beschläge, Beschlagsteile, Obertürschließer usw.).

inkl. Entfernen von Schutzfolien und Etiketten

Untergrund: Stahlzargen lackiert, Holztürblätter (Röhrenspan/Vollspan),  Beschläge aus Edelstahl
Ort: Wohnungen, Wohnungseingangstüren
Menge: 144,000 m²

**02.03.13 Stahlrahmentüren absaugen und wischen**
wie Vorposition, jedoch

Untergrund Stahltürblatt, pulverbeschichtet/ nasslackiert

Einbauort: Foyer/KiWa-Raum, Untergeschoss
Menge: 8,000 m²

**02.03.14 Aluminiumtüren absaugen und wischen**
wie Vorposition, jedoch

Türen zu KiWa-Raum und Foyer

Untergrund: Aluminiumtür pulverbeschichtet, Bronze Beschläge
Menge: 8,000 m²

**02.03.15 Aufzugstüren absaugen und wischen**
wie Vorposition, jedoch

Aufzugstüren

Ort: Treppenhäuser alle Geschosse
Untergrund: Stahlblech verzinkt und gestrichen
Menge: 30,000 m²

**02.03.16 Kellertrennwände**
wie Vorposition, jedoch

Kellertrennwände beidseititg reinigen

Ort: Mieterkeller UG
Untergrund: Stahllamellen
Menge: 160,000 m²

#### Untertitel 02.04 Deckenflächen

**02.04.01 Streckmetallabhangdecke**
Streckmetallabhangdecke
- lose Partikel, Reststoffe, Abfälle absammeln
- gründlich absaugen
- aufgenommenes Material fachgerecht entsorgen.

Flächen mit geeignetem Pflegemittel feucht reinigen, Flecken, Klebereste, Ölreste, Wasserflecken usw. vollständig entfernen, ggf. gesamte Fläche
durch mehrere Wischgänge reinigen.
Gegebenfalls sind Elemente herauszunehmen, um alle Bereich der Decke zu reinigen.

Untergrund: Streckmetall, pulverbeschichtet
Ort: KiWa-Raum

Arbeitshöhe: 3,85m
Menge: 37,000 m²

**02.04.02 Dachflächenfenster Wohnungen**
Dachflächenfenster beidseitig reinigen inkl. Rahmenund Kunststoffbeschlägen

- lose Partikel, Reststoffe, Abfälle absammeln
- Wandbelag raumweise gründlich absaugen
- aufgenommenes Material fachgerecht entsorgen.

Flächen mit geeignetem Pflegemittel feucht reinigen (streifenfrei), Flecken, Klebereste, Ölreste, Wasserflecken usw. vollständig entfernen, ggf. gesamte Fläche
durch mehrere Wischgänge reinigen
inkl. Entfernen von Schutzfolien und Etiketten

alle Fenster sind öffenbar

Untergrund: Fensterglas, Fensterrahmen außen: Aluminium  Fensterrahmen Innen: Kunststoff
Arbeitshöhe: 2,70m
Menge: 17,500 m²

**02.04.03 Dachflächenfenster Treppenhäuser**
wie Vorposition, jedoch

Einbauort: DG Treppenhäuser
Arbeitshöhe: ca. 5,7m
Menge: 3,750 m²

#### Untertitel 02.05 Einbauelemente

**02.05.01 Absturzsicherung außen**
wie Vorposition, jedoch

Absturzsicherung bestehend aus zwei L-Stahlwinkeln 45/45mm, feuerverzinkt und pulverbeschichtet
Menge: 105,000 m

**02.05.02 Bank Foyer**
Stahlbank, lackiert im Foyer vollständig
- absaugen
- lose Partikel, Reststoffe, Abfälle absammeln
- aufgenommenes Material fachgerecht entsorgen.

- Flächen mit geeignetem Pflegemittel feucht reinigen, Flecken, Klebereste usw. vollständig entfernen, ggf. gesamte Fläche durch mehrere Wischgänge reinigen

Maße Stahlbank: 256/45/50cm (b/h/t)
Ort: Foyer
Menge: 1,000 St

**02.05.03 Mieterinformationskasten**
wie Vorposition, jedoch

Maße: 65/6576cm (b/h/t)

Reinigung von Mieterinformationskasten, pulverbeschichtet, Front Glasscheibe
Ort: KiWa-Raum
Menge: 1,000 St

**02.05.04 Fahrradständer**
wie Vorposition, jedoch

Reinigung von Fahrradständern (Stahl feuerverzinkt)
Ort: KiWa-Raum
Menge: 12,000 St

**02.05.05 Waschtisch**
Flächen mit geeignetem Pflegemittel feucht reinigen, Flecken, Klebereste, Ölreste, Wasserflecken usw. vollständig entfernen, ggf. gesamte Fläche
durch mehrere Wischgänge reinigen.

inkl. Entfernen von Schutzfolien und Etiketten
einschließlich reinigen von Armaturen

Einbauort: Bäder, Keller Hausmeisterraum
Menge: 21,000 St

**02.05.06 WC**
wie Vorposition, jedoch

Wcs.
Menge: 20,000 St

**02.05.07 Dusche**
wie Vorposition, jedoch

Dusche inkl. aller zugehöriger Bauteile (Brauseschlauch, Regendusche, Rinne usw.)
Menge: 20,000 St

**02.05.08 Badewanne**
wie Vorposition, jedoch

Badewanne inkl. aller zugehöriger Bestandteile (Einlauf, Wanne etc.)
Menge: 14,000 St

**02.05.09 Revi-Klappen**
Wie Vorposition, jedoch

Außen- und Innenreinigung von Sicherungsschränken und Heiz-Kreisverteilern.

Ansichtsfläche bis 0,6m².
Menge: 40,000 St

**02.05.10 Aufzugskabine**
Aufzugskabine vollständig reinigen,

inkl. aller Türen, Bodenflächen, Wandflächen, Deckenflächen, Spiegel Taster und sonstiger Einbauten

Flächen einmal absaugen mit geeignetem Pflegemittel feucht reinigen, Flecken, Klebereste, Ölreste, Wasserflecken usw. vollständig entfernen, ggf. gesamte Fläche durch mehrere Wischgänge reinigen.

inkl. Entfernen von Schutzfolien und Etiketten

Maße Aufzugskabinen:  1,10/2,20/2,10m (b/h/t)
Menge: 2,000 St

**02.05.11 Haustechnikgeräte bis 6m²**
wie Vorposition, jedoch

Haustechnikgeräte im Keller
bis zu einer Größe von 6m² Außenfläche
Menge: 8,000 St

**02.05.12 Haustechnikgeräte über 6m²**
wie Vorposition, jedoch

Haustechnikgeräte über 6m² Fläche
Menge: 4,000 St

**02.05.13 Wandlampen**
Wie Vorposition, jedoch Wandhängende Lampen

Ort: Treppenhäuser, Loggien, Bäder
Menge: 80,000 St

**02.05.14 Deckenlampe**
Wie Vorposition, jedoch

Deckenlampen in Foyer

Ringpendelleuchte
Durchmesser 1,5m

Arbeitshöhe: ca. 3,6m

Ort: Foyer
Menge: 4,000 St

**02.05.15 Zählerrosetten**
wie Vorposition, jedoch

Wasserzählerrosetten

Ort: Bäder, Keller
Menge: 30,000 St

**02.05.16 Elektroeinbauteile, 2 Zi-Wohnung**
wie Vorposition, jedoch

Elektro-Schalter, Steckdosen und sonstige ähnliche ELT-Einbauteile.

Die Kalkulation erfolgt Wohnungsweise.

Die Wohnung beinhaltet ein Wohnzimmer, ein Schlafzimmer, eine Küche, ein Bad und einen Flur.

Ort: Wohnungen
Menge: 6,000 St

**02.05.17 Elektroeinbauteile, 3 Zi**
wie Vorposition, jedoch

Wohnugnsgröße 3-Zimmer
Die Wohnung beinhaltet ein Wohnzimmer, zwei Schlafzimmer, eine Küche, ein Bad und einen Flur.
Menge: 12,000 St

**02.05.18 Elektroeinbauteile 4-Zi.**
wie Vorposition, jedoch

Wohnugnsgröße 4-Zimmer
Die Wohnung beinhaltet ein Wohnzimmer, drei Schlafzimmer, eine Küche, ein Bad und einen Flur.
Menge: 4,000 St

**02.05.19 Bodentank**
wie Vorposition, jedoch

Innenreinigung Bodentank

Ort: Wohnungen
Menge: 15,000 St

**02.05.20 Offene Leitungen absaugen**
Flächen einmal absaugen

inkl. Entfernen von Schutzfolien und Etiketten

Untergrund: Kunststoff, Stahl, Stahl verzinkt, Aluminiumkaschierung
ELT-Kabeltrassen werden als eine offene Leitung gerechnet.

Es ist im Voraus mit der Bauleitung abzustimmen, welche Leitungen gereinigt werden sollen

Bis DN 200

Ort: Loggien, Untergeschoss
Menge: 400,000 m

**02.05.21 Offene Leitungen wischen**
zusätzlich zu Vorposition

mit geeignetem Pflegemittel feucht reinigen, Flecken, Klebereste, Ölreste, Wasserflecken usw. vollständig entfernen, ggf. gesamte Fläche durch mehrere Wischgänge reinigen.

Es ist im Voraus mit der Bauleitung abzustimmen, welche Leitungen gereinigt werden sollen
Menge: 400,000 m

### Titel 03 Stundenlohnarbeiten

**03.01 Stundensatz Vorarbeiter**
Arbeiten, welche nicht in den Positionen erfasst sind und gegen Nachweis zur Ausführung kommen.
Stundensatz: Vorarbeiter
Menge: 5,000 h

**03.02 Stundensatz Reiniger**
Arbeiten, welche nicht in den Positionen erfasst sind und gegen Nachweis zur Ausführung kommen.
Stundensatz: Reiniger
Menge: 5,000 h

**03.03 Stundensatz Helfer**
Arbeiten, welche nicht in den Positionen erfasst sind und gegen Nachweis zur Ausführung kommen.
Stundensatz: Helfer
Menge: 5,000 h
